# Sumidouro para caleira, sistema Akasison "JIMTEN"

- Propriedade do ficheiro: CYPE INGENIEROS, S.A.
- Formato: FIEBDC-3/2002
- Moeda: EUR
- Custos indirectos: 3.00 %
- IVA: 23.00 %

## I Instalações

### IS Drenagem de águas

#### ISC Caleiras

**ISC025** Ud Sumidouro para caleira, sistema Akasison "JIMTEN".
Sumidouro para caleira, composto de sumidouro sifonado de aço galvanizado, sistema Akasison, modelo R90 "JIMTEN", de saída vertical, com rosca de 3" de diâmetro e grelha convexa de alumínio, com o manguito conector com rosca, o tubagem vertical e a curva, todos do mesmo diâmetro que o sumidouro.
Inclui: Marcação. Colocação.
Critério de medição de projecto: Número de unidades previstas, segundo documentação gráfica de Projecto.
Critério de medição de obra: Medir-se-á o número de unidades realmente executadas segundo especificações de Projecto.

| Código | Un | Descrição | Rendimento | Preço | Importância |
|---|---|---|---|---|---|
| mt11aka013e | Ud | Sumidouro sifonado de aço galvanizado, sistema Akasison, modelo R90 "JIMTEN", de saída vertical, com rosca de 3" de diâmetro e grelha convexa de alumínio, segundo NP EN 1253. (material) | 1.000 | 347.30 | 347.30 |
| mt11aka032b | Ud | Manguito conector de polietileno de alta densidade (PEAD/HDPE), com rosca de 3", para sumidouro sifonado, sistema Akasison "JIMTEN". (material) | 1.000 | 23.00 | 23.00 |
| mt11aka040fa | m | Tubagem temperada através de tratamento térmico adicional, de polietileno de alta densidade (PEAD/HDPE), de 75 mm de diâmetro exterior e 3 mm de espessura, sistema Akasison "JIMTEN", em tramos de 5 m de comprimento. (material) | 0.800 | 7.00 | 5.60 |
| mt11aka050e | Ud | Curva 90° de polietileno de alta densidade (PEAD/HDPE), de 75 mm de diâmetro exterior e 3 mm de espessura, sistema Akasison "JIMTEN". (material) | 1.000 | 4.00 | 4.00 |
| op00tal010 |  | Berbequim. | 1.000 | 0.00 | 0.00 |
| mo008 | h | Oficial de 1ª canalizador. (mão de obra) | 0.500 | 23.31 | 11.66 |
| mo107 | h | Ajudante de canalizador. (mão de obra) | 0.500 | 22.09 | 11.05 |
| % | % | Custos directos complementares | 2 % | 402.61 | 8.05 |
|  |  | Custos directos |  |  | 410.66 |
