# Tubo de queda para sistema de drenagem sifónica de cobertura, sistema Akasison "JIMTEN"

- Propriedade do ficheiro: CYPE Ingenieros S.A.
- Formato: FIEBDC-3/2016
- Programa: Gerador de preços para construção civil. CYPE Ingenieros, S.A.
- Data: 28/03/2024
- Moeda: EUR
- Custos indirectos: 3 %
- IVA: 23 %

## I Instalações

### IS Drenagem de águas

#### ISB Tubos de queda

**ISB030** m Tubo de queda para sistema de drenagem sifónica de cobertura, sistema Akasison "JIMTEN".
Tubo de queda para sistema de drenagem sifónica de cobertura, formada por tubagem temperada através de tratamento térmico adicional, de polietileno de alta densidade (PEAD/HDPE), de 50 mm de diâmetro exterior e 3,0 mm de espessura, sistema Akasison "JIMTEN", com fixação à parede cada 1 m através de varões com placas de fixação e abraçadeiras para o tubo, manguitos electrossoldáveis no extremo superior e manguitos de dilatação cada 5 m e no extremo inferior, com tê 90° visitável.
Inclui: Marcação do traçado do tubo de queda e da localização dos elementos de fixação. Disposição doa tubos. Fixação do material auxiliar para montagem e fixação à obra. Montagem, ligação e verificação do seu correcto funcionamento. Realização de ensaios.
Critério de medição de projecto: Comprimento medido segundo documentação gráfica de Projecto.
Critério de medição de obra: Medir-se-á o comprimento realmente executado segundo especificações de Projecto.

| Código | Un | Descrição | Rendimento | Preço | Importância |
|---|---|---|---|---|---|
| mt11aka200 | Ud | Varão roscado. (material) | 1 | 0.6 | 0.600 |
| mt11aka145a | Ud | Placa de suporte de aço galvanizado, com rosca de 1/2" de diâmetro, sistema Akasison "JIMTEN", para a realização de pontos guia. (material) | 1 | 6 | 6.000 |
| mt11aka140c | Ud | Abraçadeira para tubagem de 50 mm de diâmetro, de aço galvanizado, com rosca de 1/2" de diâmetro, sistema Akasison "JIMTEN", para a realização de pontos guia. (material) | 1 | 5 | 5.000 |
| mt11aka130a | Ud | Placa de suporte, de aço galvanizado, com rosca de 1/2" de diâmetro, sistema Akasison "JIMTEN", para a realização de pontos fixos. (material) | 0.2 | 4.99 | 0.998 |
| mt11aka120c | Ud | Abraçadeira para tubagem de 50 mm de diâmetro, de aço galvanizado, com rosca de 1/2" de diâmetro, sistema Akasison "JIMTEN", para a realização de pontos fixos. (material) | 0.2 | 5.17 | 1.034 |
| mt11aka040ca | m | Tubagem temperada através de tratamento térmico adicional, de polietileno de alta densidade (PEAD/HDPE), de 50 mm de diâmetro exterior e 3 mm de espessura, sistema Akasison "JIMTEN", em tramos de 5 m de comprimento. (material) | 1.05 | 4 | 4.200 |
| mt11aka100b | Ud | Manguito electrossoldável de polietileno de alta densidade (PEAD/HDPE), de 50 mm de diâmetro interior, sistema Akasison "JIMTEN". (material) | 0.1 | 5.17 | 0.517 |
| mt11aka170b | Ud | Manguito compensador de dilatações de polietileno de alta densidade (PEAD/HDPE), de 50 mm de diâmetro interior, sistema Akasison "JIMTEN". (material) | 0.2 | 14 | 2.800 |
| mt11aka180b | Ud | Conjunto de duas abraçadeiras de fixação de aço inoxidável, de 50 mm de diâmetro interior, sistema Akasison "JIMTEN". (material) | 0.2 | 5 | 1.000 |
| mt11aka160b | Ud | Tê 90° visitável de polietileno de alta densidade (PEAD/HDPE), de 50 mm de diâmetro exterior e 3 mm de espessura, sistema Akasison "JIMTEN", diâmetro exterior da derivação 50 mm. (material) | 0.05 | 25 | 1.250 |
| mo008 | h | Oficial de 1ª canalizador. (mão de obra) | 0.12 | 23.31 | 2.797 |
| mo107 | h | Ajudante de canalizador. (mão de obra) | 0.06 | 22.09 | 1.325 |
| % | % | Custos directos complementares | 2 % | 27.521 | 0.550 |
|  |  | Custos directos |  |  | 28.071 |

Resíduos:
- colocação: mt11aka140c; factor de resíduo 0.0188
- colocação: mt11aka120c; factor de resíduo 0.0188
- colocação: mt11aka040ca; factor de resíduo 0.0275
- colocação: mt11aka100b; factor de resíduo 0.0275206
- colocação: mt11aka170b; factor de resíduo 0.0265104
- colocação: mt11aka160b; factor de resíduo 0.025

## Recursos

**mt11aka140c** Ud Abraçadeira para tubagem de 50 mm de diâmetro
Dados técnicos: Custo energético 5.434 MJ; Emissão de CO2 0.427 kg; Código LER 17 04 05; Massa do elemento 0.12 kg; Volume 0.000057 m3
Resíduos:
- embalagem: re170203 Plástico. (componente de resíduo); rendimento 0.025 kg; Código LER 17 02 03; Massa do elemento 1 kg; Volume 0.001667 m3

**mt11aka120c** Ud Abraçadeira para tubagem de 50 mm de diâmetro
Dados técnicos: Custo energético 5.434 MJ; Emissão de CO2 0.427 kg; Código LER 17 04 05; Massa do elemento 0.12 kg; Volume 0.000057 m3
Resíduos:
- embalagem: re170203 Plástico; rendimento 0.025 kg

**mt11aka040ca** m Tubagem temperada através de tratamento térmico adicional
Dados técnicos: Custo energético 43.596 MJ; Emissão de CO2 2.165 kg; Código LER 17 02 03; Massa do elemento 0.45 kg; Volume 0.00075 m3

**mt11aka100b** Ud Manguito electrossoldável de polietileno de alta densidade (PEAD/HDPE)
Dados técnicos: Custo energético 1.902 MJ; Emissão de CO2 0.123 kg; Código LER 17 02 03; Massa do elemento 0.01944 kg; Volume 0.000032 m3
Resíduos:
- embalagem: re150101 Embalagens de papel e cartão. (componente de resíduo); rendimento 0.035 kg; Código LER 15 01 01; Massa do elemento 1 kg; Volume 0.001333 m3

**mt11aka170b** Ud Manguito compensador de dilatações de polietileno de alta densidade (PEAD/HDPE)
Dados técnicos: Custo energético 11.180 MJ; Emissão de CO2 0.584 kg; Código LER 17 02 03; Massa do elemento 0.1152 kg; Volume 0.000192 m3
Resíduos:
- embalagem: re150101 Embalagens de papel e cartão; rendimento 0.036 kg

**mt11aka160b** Ud Tê 90° visitável de polietileno de alta densidade (PEAD/HDPE)
Dados técnicos: Custo energético 24.434 MJ; Emissão de CO2 1.243 kg; Código LER 17 02 03; Massa do elemento 0.252 kg; Volume 0.00042 m3
Resíduos:
- embalagem: re150101 Embalagens de papel e cartão; rendimento 0.037 kg
