# Calha de drenagem de PVC

- Propriedade do ficheiro: CYPE INGENIEROS, S.A.
- Formato: FIEBDC-3/2002
- Moeda: EUR
- Custos indirectos: 3.00 %
- IVA: 23.00 %

## U Infra-estruturas no logradouro

### UA Drenagens complementares

#### UAI Calhas de drenagem e sumidouros

**UAI012** m Calha de drenagem de PVC.
Calha pré-fabricada de drenagem para utilização privada de PVC, S-322 B "JIMTEN", de 500 mm de comprimento, 130 mm de largura e 64 mm de altura, com grelha de PVC, cinzento escuro, classe A-15 segundo NP EN 1433 e NP EN 124, sobre base de betão simples C20/25 (X0(P); D25; S2; Cl 1,0) de 10 cm de espessura; escavação prévia com meios manuais e posterior enchimento do tardoz com betão. Inclusive peças especiais e sifão em linha visitável.
Inclui: Marcação do traçado da calha de drenagem. Escavação com meios manuais. Eliminação das terras soltas do fundo da escavação. Betonagem e compactação do betão na execução da base. Colocação da calha de drenagem sobre a base de betão. Montagem dos acessórios na calha de drenagem. Execução de furos para a ligação da tubagem à calha de drenagem. União e ajuste das juntas da tubagem à calha de drenagem. Colocação do sifão em linha. Enchimento do tardoz. Verificação do seu correcto funcionamento.
Critério de medição de projecto: Comprimento medido em projecção horizontal, segundo documentação gráfica de Projecto.
Critério de medição de obra: Medir-se-á, em projecção horizontal, o comprimento realmente executado segundo especificações de Projecto.

| Código | Un | Descrição | Rendimento | Preço | Importância |
|---|---|---|---|---|---|
| mt10hmf020fa | m³ | Betão simples C20/25 (X0(P); D25; S2; Cl 1,0), fabricado em central, segundo NP EN 206. (material) | 0.061 | 74.97 | 4.57 |
| mt11cnj011tc | Ud | Calha pré-fabricada de drenagem para utilização privada de PVC, S-322 B "JIMTEN", de 500 mm de comprimento, 130 mm de largura e 64 mm de altura, com grelha de PVC, cinzento escuro, classe A-15 segundo NP EN 1433 e NP EN 124, inclusive peças especiais. (material) | 2.000 | 52.00 | 104.00 |
| mt11pvj020b | Ud | Sifão em linha de PVC, "JIMTEN", cor cinzento, visitável, com união macho/fêmea, de 110 mm de diâmetro. (material) | 0.200 | 65.08 | 13.02 |
| au00auh020 |  | Calha para descarga do betão. | 1.000 | 0.00 | 0.00 |
| au00auh040 |  | Vibrador de betão, eléctrico. | 1.000 | 0.00 | 0.00 |
| mo041 | h | Oficial de 1ª construção de obra civil. (mão de obra) | 0.450 | 24.63 | 11.08 |
| mo087 | h | Ajudante de construção de obra civil. (mão de obra) | 0.229 | 24.04 | 5.51 |
| % | % | Custos directos complementares | 2 % | 138.18 | 2.76 |
|  |  | Custos directos |  |  | 140.94 |
