# Arejador para tubo de queda

- Propriedade do ficheiro: CYPE INGENIEROS, S.A.
- Formato: FIEBDC-3/2002
- Moeda: EUR
- Custos indirectos: 3.00 %
- IVA: 23.00 %

## I Instalações

### IS Drenagem de águas

#### ISB Tubos de queda

**ISB035** Ud Arejador para tubo de queda.
Arejador multicamada de polipropileno, insonorizado e resistente ao fogo, de 110 mm de diâmetro, de cor azul, com extremo abocardado e junta elástica, 3 entradas horizontais de 110 mm de diâmetro e 3 entradas horizontais de 75 mm de diâmetro, todas com tampa, ligado ao tubo de queda com união à pressão com junta elástica.
Inclui: Marcação. Montagem e ligação.
Critério de medição de projecto: Número de unidades previstas, segundo documentação gráfica de Projecto.
Critério de medição de obra: Medir-se-á o número de unidades realmente executadas segundo especificações de Projecto.

| Código | Un | Descrição | Rendimento | Preço | Importância |
|---|---|---|---|---|---|
| mt36abn110a | Ud | Arejador multicamada de polipropileno, insonorizado e resistente ao fogo, de 110 mm de diâmetro, de cor azul, com extremo abocardado e junta elástica, 3 entradas horizontais de 110 mm de diâmetro e 3 entradas horizontais de 75 mm de diâmetro, todas com tampa, para eliminar a ventilação secundária em tubos de queda de águas residuais e pluviais. (material) | 1.000 | 347.30 | 347.30 |
| mo008 | h | Oficial de 1ª canalizador. (mão de obra) | 0.100 | 23.31 | 2.33 |
| mo107 | h | Ajudante de canalizador. (mão de obra) | 0.100 | 22.09 | 2.21 |
| % | % | Custos directos complementares | 2 % | 351.84 | 7.04 |
|  |  | Custos directos |  |  | 358.88 |
