# Tubo de queda para sistema de drenagem sifónica de cobertura, sistema Akasison "JIMTEN"

- Propriedade do ficheiro: CYPE INGENIEROS, S.A.
- Formato: FIEBDC-3/2002
- Moeda: EUR
- Custos indirectos: 3.00 %
- IVA: 23.00 %

## I Instalações

### IS Drenagem de águas

#### ISB Tubos de queda

**ISB030** m Tubo de queda para sistema de drenagem sifónica de cobertura, sistema Akasison "JIMTEN".
Tubo de queda para sistema de drenagem sifónica de cobertura, formada por tubagem temperada através de tratamento térmico adicional, de polietileno de alta densidade (PEAD/HDPE), de 50 mm de diâmetro exterior e 3,0 mm de espessura, sistema Akasison "JIMTEN", com fixação à parede cada 1 m através de varões com placas de fixação e abraçadeiras para o tubo, manguitos electrossoldáveis no extremo superior e manguitos de dilatação cada 5 m e no extremo inferior, com tê 90° visitável.
Inclui: Marcação do traçado do tubo de queda e da localização dos elementos de fixação. Disposição doa tubos. Fixação do material auxiliar para montagem e fixação à obra. Montagem, ligação e verificação do seu correcto funcionamento. Realização de ensaios.
Critério de medição de projecto: Comprimento medido segundo documentação gráfica de Projecto.
Critério de medição de obra: Medir-se-á o comprimento realmente executado segundo especificações de Projecto.

| Código | Un | Descrição | Rendimento | Preço | Importância |
|---|---|---|---|---|---|
| mt11aka200 | Ud | Varão roscado. (material) | 1.000 | 0.60 | 0.60 |
| mt11aka145a | Ud | Placa de suporte de aço galvanizado, com rosca de 1/2" de diâmetro, sistema Akasison "JIMTEN", para a realização de pontos guia. (material) | 1.000 | 6.00 | 6.00 |
| mt11aka140c | Ud | Abraçadeira para tubagem de 50 mm de diâmetro, de aço galvanizado, com rosca de 1/2" de diâmetro, sistema Akasison "JIMTEN", para a realização de pontos guia. (material) | 1.000 | 5.00 | 5.00 |
| mt11aka130a | Ud | Placa de suporte, de aço galvanizado, com rosca de 1/2" de diâmetro, sistema Akasison "JIMTEN", para a realização de pontos fixos. (material) | 0.200 | 4.99 | 1.00 |
| mt11aka120c | Ud | Abraçadeira para tubagem de 50 mm de diâmetro, de aço galvanizado, com rosca de 1/2" de diâmetro, sistema Akasison "JIMTEN", para a realização de pontos fixos. (material) | 0.200 | 5.17 | 1.03 |
| mt11aka040ca | m | Tubagem temperada através de tratamento térmico adicional, de polietileno de alta densidade (PEAD/HDPE), de 50 mm de diâmetro exterior e 3 mm de espessura, sistema Akasison "JIMTEN", em tramos de 5 m de comprimento. (material) | 1.050 | 4.00 | 4.20 |
| mt11aka100b | Ud | Manguito electrossoldável de polietileno de alta densidade (PEAD/HDPE), de 50 mm de diâmetro interior, sistema Akasison "JIMTEN". (material) | 0.100 | 5.17 | 0.52 |
| mt11aka170b | Ud | Manguito compensador de dilatações de polietileno de alta densidade (PEAD/HDPE), de 50 mm de diâmetro interior, sistema Akasison "JIMTEN". (material) | 0.200 | 14.00 | 2.80 |
| mt11aka180b | Ud | Conjunto de duas abraçadeiras de fixação de aço inoxidável, de 50 mm de diâmetro interior, sistema Akasison "JIMTEN". (material) | 0.200 | 5.00 | 1.00 |
| mt11aka160b | Ud | Tê 90° visitável de polietileno de alta densidade (PEAD/HDPE), de 50 mm de diâmetro exterior e 3 mm de espessura, sistema Akasison "JIMTEN", diâmetro exterior da derivação 50 mm. (material) | 0.050 | 25.00 | 1.25 |
| op00ato010 |  | Aparafusadora. | 1.000 | 0.00 | 0.00 |
| op00mar010 |  | Martelo. | 1.000 | 0.00 | 0.00 |
| op00tal010 |  | Berbequim. | 1.000 | 0.00 | 0.00 |
| mo008 | h | Oficial de 1ª canalizador. (mão de obra) | 0.120 | 23.31 | 2.80 |
| mo107 | h | Ajudante de canalizador. (mão de obra) | 0.060 | 22.09 | 1.33 |
| % | % | Custos directos complementares | 2 % | 27.53 | 0.55 |
|  |  | Custos directos |  |  | 28.08 |
