# Válvula de arejamento

- Propriedade do ficheiro: CYPE INGENIEROS, S.A.
- Formato: FIEBDC-3/2002
- Moeda: EUR
- Custos indirectos: 3.00 %
- IVA: 23.00 %

## I Instalações

### IS Drenagem de águas

#### ISD Ramais de descarga

**ISD007** Ud Válvula de arejamento.
Válvula de equilíbrio de pressão de ABS, Studor Mini-Vent "JIMTEN", de 40 mm de diâmetro, de 7,5 l/s de caudal máximo, apta para temperaturas desde -20 até 60°C, pressão de trabalho até -70 Pa, classificação Al segundo EN 12380, com diafragma, grelha de protecção contra a entrada de insectos e junta elástica de elastómero termoplástico, colocada através união à pressão com junta elástica.
Inclui: Montagem, ligação e verificação do seu correcto funcionamento.
Critério de medição de projecto: Número de unidades previstas, segundo documentação gráfica de Projecto.
Critério de medição de obra: Medir-se-á o número de unidades realmente executadas segundo especificações de Projecto.

| Código | Un | Descrição | Rendimento | Preço | Importância |
|---|---|---|---|---|---|
| mt36vaj010b | Ud | Válvula de equilíbrio de pressão de ABS, Studor Mini-Vent "JIMTEN", de 40 mm de diâmetro, de 7,5 l/s de caudal máximo, apta para temperaturas desde -20 até 60°C, pressão de trabalho até -70 Pa, classificação Al segundo EN 12380, com diafragma, grelha de protecção contra a entrada de insectos e junta elástica de elastómero termoplástico. (material) | 1.000 | 74.77 | 74.77 |
| mo008 | h | Oficial de 1ª canalizador. (mão de obra) | 0.200 | 23.31 | 4.66 |
| mo107 | h | Ajudante de canalizador. (mão de obra) | 0.200 | 22.09 | 4.42 |
| % | % | Custos directos complementares | 2 % | 83.85 | 1.68 |
|  |  | Custos directos |  |  | 85.53 |
