# Tomada de descarga para electrodoméstico

- Propriedade do ficheiro: CYPE INGENIEROS, S.A.
- Formato: FIEBDC-3/2002
- Moeda: EUR
- Custos indirectos: 3.00 %
- IVA: 23.00 %

## I Instalações

### IS Drenagem de águas

#### ISD Ramais de descarga

**ISD006** Ud Tomada de descarga para electrodoméstico.
Ponto de escoamento para electrodoméstico, modelo A-49 "JIMTEN", com ligação mista macho de PVC, de 40 mm de diâmetro, colocada através união colada com adesivo. Inclusive líquido de limpeza e adesivo para tubos e acessórios de PVC.
Inclui: Montagem, ligação e verificação do seu correcto funcionamento.
Critério de medição de projecto: Número de unidades previstas, segundo documentação gráfica de Projecto.
Critério de medição de obra: Medir-se-á o número de unidades realmente executadas segundo especificações de Projecto.

| Código | Un | Descrição | Rendimento | Preço | Importância |
|---|---|---|---|---|---|
| mt30del010b | Ud | Ponto de escoamento para electrodoméstico, modelo A-49 "JIMTEN", com ligação mista macho de PVC, de 40 mm de diâmetro. (material) | 1.000 | 2.91 | 2.91 |
| mt11var009 | l | Líquido de limpeza para colagem com adesivo de tubos e acessórios de PVC. (material) | 0.004 | 37.60 | 0.15 |
| mt11var010 | l | Cola para tubos e acessórios de PVC. (material) | 0.002 | 47.92 | 0.10 |
| mo008 | h | Oficial de 1ª canalizador. (mão de obra) | 0.200 | 23.31 | 4.66 |
| mo107 | h | Ajudante de canalizador. (mão de obra) | 0.200 | 22.09 | 4.42 |
| % | % | Custos directos complementares | 2 % | 12.24 | 0.24 |
|  |  | Custos directos |  |  | 12.48 |
