# Impermeabilização sob revestimento em locais húmidos, com lâminas de PVC

- Propriedade do ficheiro: CYPE INGENIEROS, S.A.
- Formato: FIEBDC-3/2002
- Moeda: EUR
- Custos indirectos: 3.00 %
- IVA: 23.00 %

## N Isolamentos e impermeabilizações

### NI Impermeabilizações

#### NIH Locais húmidos

**NIH020** m² Impermeabilização sob revestimento em locais húmidos, com lâminas de PVC.
Impermeabilização sob revestimento cerâmico ou de pedra, em paramentos verticais e horizontais de locais húmidos, com geotêxtil não tecido composto por fibras de poliéster entrelaçadas, com uma resistência à tracção longitudinal de 3,45 kN/m, uma resistência à tracção transversal de 3,45 kN/m, uma abertura de cone ao ensaio de perfuração dinâmica segundo NP EN ISO 13433 inferior a 15 mm, resistência CBR ao punçoamento 0,8 kN e uma massa superficial de 300 g/m², sobre formação de pendentes, lâmina impermeabilizante flexível de PVC, A-136 "JIMTEN", de 1,5x1,5 m e protegida com camada separadora de geotêxtil não tecido composto por fibras de poliéster entrelaçadas, com uma resistência à tracção longitudinal de 3,45 kN/m, uma resistência à tracção transversal de 3,45 kN/m, uma abertura de cone ao ensaio de perfuração dinâmica segundo NP EN ISO 13433 inferior a 15 mm, resistência CBR ao punçoamento 0,8 kN e uma massa superficial de 300 g/m².
Critérios considerados na determinação do preço da unidade de obra: O preço não inclui o revestimento.
Inclui: Colocação da camada separadora sob impermeabilização. Corte e preparação das lâminas impermeabilizantes de PVC. Colocação da impermeabilização. Resolução de uniões, juntas e pontos singulares. Colocação da camada separadora sob protecção.
Critério de medição de projecto: Superfície medida segundo documentação gráfica de Projecto.
Critério de medição de obra: Medir-se-á a superfície realmente executada segundo especificações de Projecto.

| Código | Un | Descrição | Rendimento | Preço | Importância |
|---|---|---|---|---|---|
| mt14gsa020dg | m² | Geotêxtil não tecido composto por fibras de poliéster entrelaçadas, com uma resistência à tracção longitudinal de 3,45 kN/m, uma resistência à tracção transversal de 3,45 kN/m, uma abertura de cone ao ensaio de perfuração dinâmica segundo NP EN ISO 13433 inferior a 15 mm, resistência CBR ao punçoamento 0,8 kN e uma massa superficial de 300 g/m², segundo EN 13252. (material) | 2.100 | 1.51 | 3.17 |
| mt15rej200a | Ud | Lâmina impermeabilizante flexível de PVC, A-136 "JIMTEN", de 1,5x1,5 m. (material) | 0.470 | 78.79 | 37.03 |
| op00pis010 |  | Pistola de ar quente para soldadura de materiais termoplásticos. | 1.000 | 0.00 | 0.00 |
| mo029 | h | Oficial de 1ª aplicador de lâminas impermeabilizantes. (mão de obra) | 0.300 | 22.68 | 6.80 |
| mo067 | h | Ajudante de aplicador de lâminas impermeabilizantes. (mão de obra) | 0.300 | 22.13 | 6.64 |
| % | % | Custos directos complementares | 2 % | 53.64 | 1.07 |
|  |  | Custos directos |  |  | 54.71 |
