# Tubagem de polipropileno copolímero random resistente à temperatura (PP-RCT), "JIMTEN"

- Propriedade do ficheiro: CYPE Ingenieros S.A.
- Formato: FIEBDC-3/2016
- Programa: Gerador de preços para construção civil. CYPE Ingenieros, S.A.
- Data: 28/03/2024
- Moeda: EUR
- Custos indirectos: 3 %
- IVA: 23 %

## I Instalações

### IH Tubagens para fluidos

#### IHP Tubagens de polipropileno

**IHP211** m Tubagem de polipropileno copolímero random resistente à temperatura (PP-RCT), "JIMTEN".
Tubagem formada por tubo de polipropileno copolímero random resistente à temperatura (PP-RCT), de cor verde, SDR7,4, série 3,2, "JIMTEN", de 20 mm de diâmetro exterior e 2,8 mm de espessura. Instalação em superfície. Inclusive material auxiliar para montagem e fixação, acessórios e peças especiais.
Inclui: Marcação. Colocação e fixação de tubos, acessórios e peças especiais. Realização de ensaios.
Critério de medição de projecto: Comprimento medido segundo documentação gráfica de Projecto.
Critério de medição de obra: Medir-se-á o comprimento realmente executado segundo especificações de Projecto.

| Código | Un | Descrição | Rendimento | Preço | Importância |
|---|---|---|---|---|---|
| mt37tpj404k | Ud | Material auxiliar para montagem e fixação das tubagens de polipropileno copolímero random resistente à temperatura (PP-RCT), SDR7,4, série 3,2, "JIMTEN", de 20 mm de diâmetro exterior. (material) | 1 | 0.18 | 0.180 |
| mt37tpj014kg | m | Tubo de polipropileno copolímero random resistente à temperatura (PP-RCT), de cor verde, SDR7,4, série 3,2, "JIMTEN", de 20 mm de diâmetro exterior e 2,8 mm de espessura, segundo NP EN ISO 15874-2, com o preço incrementado em 30% relativamente a acessórios e peças especiais. (material) | 1 | 4.56 | 4.560 |
| mo008 | h | Oficial de 1ª canalizador. (mão de obra) | 0.04 | 23.31 | 0.932 |
| mo107 | h | Ajudante de canalizador. (mão de obra) | 0.04 | 22.09 | 0.884 |
| % | % | Custos directos complementares | 2 % | 6.556 | 0.131 |
|  |  | Custos directos |  |  | 6.687 |

Resíduos:
- colocação: mt37tpj014kg; factor de resíduo 0.0275

## Recursos

**mt37tpj014kg** m Tubo de polipropileno copolímero random resistente à temperatura (PP-RCT)
Dados técnicos: Custo energético 15.501 MJ; Emissão de CO2 0.770 kg; Código LER 17 02 03; Massa do elemento 0.16 kg; Volume 0.000267 m3
