# Terminal de arejamento

- Propriedade do ficheiro: CYPE Ingenieros S.A.
- Formato: FIEBDC-3/2016
- Programa: Gerador de preços para construção civil. CYPE Ingenieros, S.A.
- Data: 28/03/2024
- Moeda: EUR
- Custos indirectos: 3 %
- IVA: 23 %

## I Instalações

### IS Drenagem de águas

#### ISB Tubos de queda

**ISB044** Ud Terminal de arejamento.
Terminal de ventilação de polipropileno, de cor cinzento, de 110 mm de diâmetro e 750 mm de comprimento, ligado ao extremo superior do tubo de queda com união à pressão com junta elástica.
Inclui: Marcação. Montagem e ligação.
Critério de medição de projecto: Número de unidades previstas, segundo documentação gráfica de Projecto.
Critério de medição de obra: Medir-se-á o número de unidades realmente executadas segundo especificações de Projecto.

| Código | Un | Descrição | Rendimento | Preço | Importância |
|---|---|---|---|---|---|
| mt36voi010d | Ud | Terminal de ventilação de polipropileno, de cor cinzento, de 110 mm de diâmetro e 750 mm de comprimento. (material) | 1 | 69.41 | 69.410 |
| mo008 | h | Oficial de 1ª canalizador. (mão de obra) | 0.15 | 23.31 | 3.497 |
| mo107 | h | Ajudante de canalizador. (mão de obra) | 0.15 | 22.09 | 3.314 |
| % | % | Custos directos complementares | 2 % | 76.221 | 1.524 |
|  |  | Custos directos |  |  | 77.745 |

## Recursos

**mt36voi010d** Ud Terminal de ventilação de polipropileno, de cor cinzento, de 110 mm de diâmetro e 750 mm de comprimento
Dados técnicos: Custo energético 44.645 MJ; Emissão de CO2 1.458 kg
Resíduos:
- embalagem: re150101 Embalagens de papel e cartão. (componente de resíduo); rendimento 0.072 kg; Código LER 15 01 01; Massa do elemento 1 kg; Volume 0.001333 m3
