# Atenuador de pressão de ar positiva

- Propriedade do ficheiro: CYPE Ingenieros S.A.
- Formato: FIEBDC-3/2016
- Programa: Gerador de preços para construção civil. CYPE Ingenieros, S.A.
- Data: 28/03/2024
- Moeda: EUR
- Custos indirectos: 3 %
- IVA: 23 %

## I Instalações

### IS Drenagem de águas

#### ISB Tubos de queda

**ISB045** Ud Atenuador de pressão de ar positiva.
Atenuador de pressão de ar positiva de PVC, modelo Studor P.A.P.A. "JIMTEN", de 110 mm de diâmetro e 3785 litros de capacidade, apto para temperaturas desde -20 até 60°C, classificação Al segundo EN 12380, com junta elástica, ligado ao tubo de queda.
Inclui: Marcação. Montagem e ligação.
Critério de medição de projecto: Número de unidades previstas, segundo documentação gráfica de Projecto.
Critério de medição de obra: Medir-se-á o número de unidades realmente executadas segundo especificações de Projecto.

| Código | Un | Descrição | Rendimento | Preço | Importância |
|---|---|---|---|---|---|
| mt36vpj040l | Ud | Atenuador de pressão de ar positiva de PVC, modelo Studor P.A.P.A. "JIMTEN", de 110 mm de diâmetro e 3785 litros de capacidade, apto para temperaturas desde -20 até 60°C, classificação Al segundo EN 12380, com junta elástica. (material) | 1 | 892 | 892.000 |
| mo008 | h | Oficial de 1ª canalizador. (mão de obra) | 0.25 | 23.31 | 5.828 |
| mo107 | h | Ajudante de canalizador. (mão de obra) | 0.25 | 22.09 | 5.523 |
| % | % | Custos directos complementares | 2 % | 903.351 | 18.067 |
|  |  | Custos directos |  |  | 921.418 |
