# Colector suspenso para sistema de drenagem sifónica de cobertura, sistema Akasison "JIMTEN"

- Propriedade do ficheiro: CYPE Ingenieros S.A.
- Formato: FIEBDC-3/2016
- Programa: Gerador de preços para construção civil. CYPE Ingenieros, S.A.
- Data: 28/03/2024
- Moeda: EUR
- Custos indirectos: 3 %
- IVA: 23 %

## I Instalações

### IS Drenagem de águas

#### ISS Colectores suspensos

**ISS020** m Colector suspenso para sistema de drenagem sifónica de cobertura, sistema Akasison "JIMTEN".
Colector suspenso para sistema de drenagem sifónica de cobertura, constituído por tubagem temperada através de tratamento térmico adicional, de polietileno de alta densidade (PEAD/HDPE), de 40 mm de diâmetro exterior e 3,0 mm de espessura, sistema Akasison "JIMTEN", com suspensão à cobertura metálica cada 2,5 m através de barras com varões de suspensão com suportes de suspensão no seu extremo inferior, conectores de união entre carris, abraçadeiras para o tubo fixadas às barras cada 0,8 m e manguitos electrossoldáveis para a realização de pontos fixos cada 5 m, com curvas a 45° para ligação com o tubo de queda.
Inclui: Marcação do traçado do colector e da localização dos elementos de fixação. Disposição doa tubos. Fixação das abraçadeiras. Montagem, ligação e verificação do seu correcto funcionamento. Realização de ensaios.
Critério de medição de projecto: Comprimento medido em projecção horizontal, segundo documentação gráfica de Projecto.
Critério de medição de obra: Medir-se-á, em projecção horizontal, o comprimento realmente executado segundo especificações de Projecto.

| Código | Un | Descrição | Rendimento | Preço | Importância |
|---|---|---|---|---|---|
| mt11aka200 | Ud | Varão roscado. (material) | 0.4 | 0.6 | 0.240 |
| mt11aka060 | Ud | Suporte para suspensão de carril de 30x30 mm, de aço galvanizado, sistema Akasison "JIMTEN". (material) | 0.4 | 5 | 2.000 |
| mt11aka070 | Ud | Carril de 5000x30x30 mm, de aço galvanizado, sistema Akasison "JIMTEN". (material) | 0.2 | 13 | 2.600 |
| mt11aka090a | Ud | Abraçadeira para tubagem de 40 mm de diâmetro, de aço galvanizado, sistema Akasison "JIMTEN", para fixação a carril. (material) | 1.25 | 11 | 13.750 |
| mt11aka040ba | m | Tubagem temperada através de tratamento térmico adicional, de polietileno de alta densidade (PEAD/HDPE), de 40 mm de diâmetro exterior e 3 mm de espessura, sistema Akasison "JIMTEN", em tramos de 5 m de comprimento. (material) | 1.05 | 4 | 4.200 |
| mt11aka100a | Ud | Manguito electrossoldável de polietileno de alta densidade (PEAD/HDPE), de 40 mm de diâmetro interior, sistema Akasison "JIMTEN". (material) | 0.4 | 6.56 | 2.624 |
| mt11aka150a | Ud | Curva 45° de polietileno de alta densidade (PEAD/HDPE), de 40 mm de diâmetro exterior e 3 mm de espessura, sistema Akasison "JIMTEN". (material) | 0.1 | 2.03 | 0.203 |
| mo008 | h | Oficial de 1ª canalizador. (mão de obra) | 0.18 | 23.31 | 4.196 |
| mo107 | h | Ajudante de canalizador. (mão de obra) | 0.09 | 22.09 | 1.988 |
| % | % | Custos directos complementares | 2 % | 31.801 | 0.636 |
|  |  | Custos directos |  |  | 32.437 |

Resíduos:
- colocação: mt11aka070 Carril de 5000x30x30 mm, de aço galvanizado, sistema Akasison "JIMTEN"; factor de resíduo 0.0053
- colocação: mt11aka090a Abraçadeira para tubagem de 40 mm de diâmetro, de aço galvanizado, sistema Akasison "JIMTEN", para fixação a carril; factor de resíduo 0.0188
- colocação: mt11aka040ba; factor de resíduo 0.0275
- colocação: mt11aka100a; factor de resíduo 0.0275309
- colocação: mt11aka150a; factor de resíduo 0.0275

## Recursos

**mt11aka070** Ud Carril de 5000x30x30 mm, de aço galvanizado, sistema Akasison "JIMTEN"
Dados técnicos: Custo energético 52.820 MJ; Emissão de CO2 5.184 kg; Código LER 17 04 05; Massa do elemento 1.95 kg; Volume 0.000929 m3
Resíduos:
- embalagem: re170203 Plástico. (componente de resíduo); rendimento 0.04 kg; Código LER 17 02 03; Massa do elemento 1 kg; Volume 0.001667 m3

**mt11aka090a** Ud Abraçadeira para tubagem de 40 mm de diâmetro, de aço galvanizado, sistema Akasison "JIMTEN", para fixação a carril
Dados técnicos: Custo energético 5.183 MJ; Emissão de CO2 0.402 kg; Código LER 17 04 05; Massa do elemento 0.11 kg; Volume 0.000052 m3
Resíduos:
- embalagem: re170203 Plástico; rendimento 0.025 kg

**mt11aka040ba** m Tubagem temperada através de tratamento térmico adicional
Dados técnicos: Custo energético 34.877 MJ; Emissão de CO2 1.732 kg; Código LER 17 02 03; Massa do elemento 0.36 kg; Volume 0.0006 m3

**mt11aka100a** Ud Manguito electrossoldável de polietileno de alta densidade (PEAD/HDPE)
Dados técnicos: Custo energético 1.588 MJ; Emissão de CO2 0.108 kg; Código LER 17 02 03; Massa do elemento 0.0162 kg; Volume 0.000027 m3
Resíduos:
- embalagem: re150101 Embalagens de papel e cartão. (componente de resíduo); rendimento 0.035 kg; Código LER 15 01 01; Massa do elemento 1 kg; Volume 0.001333 m3

**mt11aka150a** Ud Curva 45° de polietileno de alta densidade (PEAD/HDPE)
Dados técnicos: Custo energético 11.645 MJ; Emissão de CO2 0.607 kg; Código LER 17 02 03; Massa do elemento 0.12 kg; Volume 0.0002 m3
Resíduos:
- embalagem: re150101 Embalagens de papel e cartão; rendimento 0.035 kg
