# Cisterna encastrada para sanita suspensa

- Propriedade do ficheiro: CYPE Ingenieros S.A.
- Formato: FIEBDC-3/2016
- Programa: Gerador de preços para construção civil. CYPE Ingenieros, S.A.
- Data: 10/02/2025
- Moeda: EUR
- Custos indirectos: 3 %
- IVA: 23 %

## S Equipamentos fixos e sinalização

### SA Aparelhos sanitários

#### SAI Sanitas

**SAI120** Ud Cisterna encastrada para sanita suspensa.
Cisterna com estrutura, de 635x1120 mm e 95 mm de profundidade, descarga dupla de 6-4,5 litros ou única interrompível, regulável a 3 litros para descarga total e a 2 litros para descarga parcial, modelo S-806 "JIMTEN", e placa de comando e botão de pressão acabamento brilhante imitação cromado, de descarga dupla, ligação por cabo, modelo S-707 "JIMTEN". Instalação encastrada em parede de alvenaria ou em parede de placas.
Inclui: Marcação. Colocação e fixação da cisterna. Ligação à rede de drenagem. Ligação à rede de água fria. Montagem de acessórios e complementos. Verificação do seu correcto funcionamento.
Critério de medição de projecto: Número de unidades previstas, segundo documentação gráfica de Projecto.
Critério de medição de obra: Medir-se-á o número de unidades realmente colocadas segundo especificações de Projecto.

| Código | Un | Descrição | Rendimento | Preço | Importância |
|---|---|---|---|---|---|
| mt30jim010d | Ud | Cisterna com estrutura, de 635x1120 mm e 95 mm de profundidade, descarga dupla de 6-4,5 litros ou única interrompível, regulável a 3 litros para descarga total e a 2 litros para descarga parcial, modelo S-806 "JIMTEN", para placa de comando de pequena dimensão, sistema de accionamento por cabo de encaixe rápido, com, isolamento contra condensações, válvula de esquadria de 1/2" com mangueira, suporte de manguito para sanita e parafusos de suporte, para encastrar em parede de alvenaria ou em parede de placas, para sanita suspensa. (material) | 1 | 338.37 | 338.370 |
| mt30jim050b | Ud | Placa de comando e botão de pressão acabamento brilhante imitação cromado, de descarga dupla, ligação por cabo, modelo S-707 "JIMTEN", para cisterna encastrada. (material) | 1 | 60.16 | 60.160 |
| mo008 | h | Oficial de 1ª canalizador. (mão de obra) | 1 | 25.32 | 25.320 |
| % | % | Custos directos complementares | 2 % | 423.850 | 8.477 |
|  |  | Custos directos |  |  | 432.327 |

## Recursos

**mt30jim050b** Ud Placa de comando e botão de pressão acabamento brilhante imitação cromado
Dados técnicos: Custo energético 33.947 MJ; Emissão de CO2 1.745 kg
Resíduos:
- embalagem: re150101 Embalagens de papel e cartão. (componente de resíduo); rendimento 0.072 kg; Código LER 15 01 01; Massa do elemento 1 kg; Volume 0.001333 m3
