# Válvula de arejamento

- Propriedade do ficheiro: CYPE Ingenieros S.A.
- Formato: FIEBDC-3/2016
- Programa: Gerador de preços para construção civil. CYPE Ingenieros, S.A.
- Data: 22/10/2024
- Moeda: EUR
- Custos indirectos: 3 %
- IVA: 23 %

## I Instalações

### IS Drenagem de águas

#### ISB Tubos de queda

**ISB043** Ud Válvula de arejamento.
Válvula de ventilação de PVC, de 75 mm de diâmetro, para tubagem de ventilação primária ou secundária, ligada ao extremo superior do tubo de queda com união colada com adesivo. Inclusive líquido de limpeza e adesivo para tubos e acessórios de PVC.
Inclui: Marcação. Montagem e ligação.
Critério de medição de projecto: Número de unidades previstas, segundo documentação gráfica de Projecto.
Critério de medição de obra: Medir-se-á o número de unidades realmente executadas segundo especificações de Projecto.

| Código | Un | Descrição | Rendimento | Preço | Importância |
|---|---|---|---|---|---|
| mt36vpq010a | Ud | Válvula de ventilação de PVC, de 75 mm de diâmetro, para tubagem de ventilação primária ou secundária. (material) | 1 | 63.78 | 63.780 |
| mt36tiq012a | l | Líquido de limpeza para colagem com adesivo de tubos e acessórios de PVC. (material) | 0.007 | 36.66 | 0.257 |
| mt36tiq013a | kg | Cola para tubos e acessórios de PVC. (material) | 0.004 | 46.72 | 0.187 |
| mo008 | h | Oficial de 1ª canalizador. (mão de obra) | 0.217 | 23.31 | 5.058 |
| mo107 | h | Ajudante de canalizador. (mão de obra) | 0.217 | 22.09 | 4.794 |
| % | % | Custos directos complementares | 2 % | 74.076 | 1.482 |
|  |  | Custos directos |  |  | 75.558 |

Resíduos:
- colocação: mt36vpq010a Válvula de ventilação de PVC, de 75 mm de diâmetro, para tubagem de ventilação primária ou secundária; factor de resíduo 0.0196744
- colocação: mt36tiq012a Líquido de limpeza para colagem com adesivo de tubos e acessórios de PVC; factor de resíduo 0.0275

## Recursos

**mt36vpq010a** Ud Válvula de ventilação de PVC, de 75 mm de diâmetro, para tubagem de ventilação primária ou secundária
Dados técnicos: Custo energético 41.680 MJ; Emissão de CO2 2.102 kg; Código LER 17 02 03; Massa do elemento 0.43 kg; Volume 0.000717 m3
Resíduos:
- embalagem: re150101 Embalagens de papel e cartão. (componente de resíduo); rendimento 0.04 kg; Código LER 15 01 01; Massa do elemento 1 kg; Volume 0.001333 m3

**mt36tiq012a** l Líquido de limpeza para colagem com adesivo de tubos e acessórios de PVC
Dados técnicos: Custo energético 3.819 MJ; Emissão de CO2 0.202 kg; Código LER 20 01 30; Massa do elemento 1 kg; Volume 0.001 m3
Resíduos:
- embalagem: re170203 Plástico. (componente de resíduo); rendimento 0.032 kg; Código LER 17 02 03; Massa do elemento 1 kg; Volume 0.001667 m3
